# Cable Al AFUMEX Class 1000 V (AS) Al RZ1 (AS) Cca-s1b,d1,a1 1x300 BOBINA - Prysmian

- Propiedad del archivo: CONSTRUNARIO
- Formato: FIEBDC-3/2012
- Programa: Construnario Versión 3.51
- Fecha de los precios: 05/03/2024
- Divisa: EUR

**PRY_20217701** km Cable Al AFUMEX Class 1000 V (AS) Al RZ1 (AS) Cca-s1b,d1,a1 1x300 BOBINA - Prysmian
Cable Al Afumex Class (AS) de Prysmian. Tipo AL RZ1 (AS) con conductor de aluminio, tensión asignada 0,6/1 kV y de alta seguridad (AS). Aislamiento de polietileno reticulado (XLPE) y cubierta Afumex. Clase de reacción al fuego Cca-s1b,d1,a1. Libre de halógenos, no propagador de la llama ni del incendio, baja emisión de humos, reducida emisión de calor, bajo desprendimiento de gotas/partículas incandescentes, baja emisión de gases tóxicos y nula emisión de gases corrosivos. Diseñado según UNE 21123-4. Código EAN: 8430220114737
