# Cable TAP Al VOLTALENE H 12/20 kV Al RHZ1-2OL Fca 1x240/1x16 BOBINA - Prysmian

- Propiedad del archivo: CONSTRUNARIO
- Formato: FIEBDC-3/2012
- Programa: Construnario Versión 3.51
- Fecha de los precios: 05/03/2024
- Divisa: EUR

**PRY_20046846** km Cable TAP Al VOLTALENE H 12/20 kV Al RHZ1-2OL Fca 1x240/1x16 BOBINA - Prysmian
Cable Tap Al Voltalene H de Prysmian normalizado por Naturgy. Aceptado por el RLAT. Tipo AL RHZ1-2OL con conductor de aluminio, pantalla de hilos de cobre con cinta a contraespira y doble obturación longitudinal (conductor + pantalla). Obturación especial del conductor sin necesidad de manipulación del mismo para confección de accesorios. Tensión asignada 12/20 kV. Aislamiento de XLPE con espesor reducido y cubierta de alta resistencia mecánica y a la penetración de agua (Vemex). Fabricado con triple extrusión, con reticulación de aislamiento mejorada en catenaria y con capa semiconductora externa extraíble en frío. Libre de halógenos, con baja emisión de gases tóxicos y nula emisión de gases corrosivos. Clase de reacción al fuego Fca. Diseñado según UNE HD 620-10E. Código EAN: 8430220543339
