# Cable HARMOHNY ALL GROUND 3000 V (S) XZ1 (S) Al Eca 1x185 - de General Cable

- Propiedad del archivo: CONSTRUNARIO
- Formato: FIEBDC-3/2012
- Programa: Construnario Versión 3.51
- Fecha de los precios: 05/03/2024
- Divisa: EUR

**GCB_20302422** km Cable HARMOHNY ALL GROUND 3000 V (S) XZ1 (S) Al Eca 1x185 - de General Cable
Cable Harmohny All Ground (S) de General Cable. Tipo AL XZ1 (S) con conductor de aluminio, tensión asignada 1,8/3 kV apto para soterramiento directo (7 veces más resistencia mecánica). Aislamiento de polietileno reticulado (XLPE) y cubierta de poliolefinas de muy alta resistencia mecánica. Clase de reacción al fuego Eca. Libre de halógenos, no propagador de la llama, con baja emisión de gases tóxicos y nula emisión de gases corrosivos. Diseñado según HD 603-5X-1. Código EAN: 8434003211507 Código ETIM 8.0: EC003251
