# Cable EXZHELLENT Compact 1000 V (AS) RZ1-K (AS) Cca-s1b,d1,a1 1x185 BOBINA - de General Cable

- Propiedad del archivo: CONSTRUNARIO
- Formato: FIEBDC-3/2012
- Programa: Construnario Versión 3.51
- Fecha de los precios: 05/03/2024
- Divisa: EUR

**GCB_20302889** km Cable EXZHELLENT Compact 1000 V (AS) RZ1-K (AS) Cca-s1b,d1,a1 1x185 BOBINA - de General Cable
Precio: 62528.00
Cable Exzhellent Compact 1000 V (AS) de fácil pelado, más ligero (10 %) y más compacto (7 %). Tipo RZ1-K (AS) con conductores de cobre flexible, tensión asignada 0,6/1 kV y de alta seguridad (AS). Aislamiento de polietileno reticulado (XLPE) y cubierta de poliolefinas. Clase de reacción al fuego Cca-s1b,d1,a1. Libre de halógenos, no propagador de la llama ni del incendio, baja emisión de humos, reducida emisión de calor, bajo desprendimiento de gotas/partículas incandescentes, baja emisión de gases tóxicos y nula emisión de gases corrosivos. Diseñado según UNE 21123-4. Código EAN: 8434003149503 Código ETIM 8.0: EC003251
