# Cable GENLIS-R Class H05V-U (500 V) - H07V-U / H07V-R (750 V) Eca 1x1,5 (GRIS) CAJA - de General Cable

- Propiedad del archivo: CONSTRUNARIO
- Formato: FIEBDC-3/2012
- Programa: Construnario Versión 3.51
- Fecha de los precios: 05/03/2024
- Divisa: EUR

**GCB_20303047** km Cable GENLIS-R Class H05V-U (500 V) - H07V-U / H07V-R (750 V) Eca 1x1,5 (GRIS) CAJA - de General Cable
Precio: 693.00
Cable Genlis-R Class de General Cable con alta deslizabilidad. Tipo H07V-U/H07V-R con conductor de cobre rígido y tensión asignada 450/750 V. Aislamiento de PVC. Clase de reacción al fuego Eca. Baja emisión de halógenos, no propagador de la llama ni del incendio. Diseñado según UNE-EN 50525-2-31. Código EAN: 8427361071999 Código ETIM 8.0: EC003248
