# Cable ENERGY Class 1000 V RV-K Eca 1X25 BOBINA - de General Cable

- Propiedad del archivo: CONSTRUNARIO
- Formato: FIEBDC-3/2012
- Programa: Construnario Versión 3.51
- Fecha de los precios: 05/03/2024
- Divisa: EUR

**GCB_20303060** km Cable ENERGY Class 1000 V RV-K Eca 1X25 BOBINA - de General Cable
Precio: 8619.00
Cable Energy Class de General Cable de fácil pelado y alta flexibilidad. Tipo RV-K con conductores de cobre flexible y tensión nominal 0,6/1 kV. Aislamiento de XLPE y cubierta de PVC. Clase de reacción al fuego Eca. Baja emisión de halógenos y no propagador de la llama. Diseñado según UNE 21123-2. Código EAN: 8427361143924 Código ETIM 8.0: EC003251
