# Cable MOVILFLEX-110 Class 500 V VV-F Eca 4G1 BOBINA - de General Cable

- Propiedad del archivo: CONSTRUNARIO
- Formato: FIEBDC-3/2012
- Programa: Construnario Versión 3.51
- Fecha de los precios: 05/03/2024
- Divisa: EUR

**GCB_20303137** km Cable MOVILFLEX-110 Class 500 V VV-F Eca 4G1 BOBINA - de General Cable
Precio: 2409.00
Cable MOVILFLEX-110 Class 500 V de alta flexibilidad y resistencia a grasas y aceites. Tipo H05VV-F con conductores de cobre flexible y tensión asignada 300/500 V. Aislamiento y cubierta de PVC. Clase de reacción al fuego Eca. No propagador de la llama. Diseñado según UNE-EN 50525-2-11. Código EAN: 8427361343652 Código ETIM 8.0: EC003248
