# Cable PLASTIGRON Class 1000 V VV-K Eca 6G2,5 BOBINA - de General Cable

- Propiedad del archivo: CONSTRUNARIO
- Formato: FIEBDC-3/2012
- Programa: Construnario Versión 3.51
- Fecha de los precios: 05/03/2024
- Divisa: EUR

**GCB_20303144** km Cable PLASTIGRON Class 1000 V VV-K Eca 6G2,5 BOBINA - de General Cable
Precio: 6569.00
Cable PLASTIGRON Class 1000 V 1000 V de General Cable de fácil pelado y alta flexibilidad. Tipo VV-K con conductores de cobre flexible y tensión nominal 0,6/1 kV. Aislamiento y cubierta de PVC. Clase de reacción al fuego Eca. No propagador de la llama y baja emisión de halógenos. Diseñado según IEC 60502-1. Código EAN: 8427361155798 Código ETIM 8.0: EC003251
