# Cable AEROPREX Class 1000 V RZ Cu Fca 2x4 BOBINA - de General Cable

- Propiedad del archivo: CONSTRUNARIO
- Formato: FIEBDC-3/2012
- Programa: Construnario Versión 3.51
- Fecha de los precios: 05/03/2024
- Divisa: EUR

**GCB_20303214** km Cable AEROPREX Class 1000 V RZ Cu Fca 2x4 BOBINA - de General Cable
Precio: 3075.00
Cable Aeroprex Class RZ Cu de General Cable trenzado de cobre para tendidos aéreos tensados o posados. Tipo RZ con conductor de cobre rígido, tensión asignada 0,6/1 kV. Aislamiento de polietileno reticulado (XLPE). Alta resistencia a la intemperie. Clase de reacción al fuego Fca. Diseñado según UNE 21030-2. Código EAN: 8427361062874 Código ETIM 8.0: EC003251
