# Cable EXZHELLENT Class Al 1000 V (AS) RZ1 Al (AS) Cca-s1b,d1,a1 1x50 BOBINA - de General Cable

- Propiedad del archivo: CONSTRUNARIO
- Formato: FIEBDC-3/2012
- Programa: Construnario Versión 3.51
- Fecha de los precios: 05/03/2024
- Divisa: EUR

**GCB_20303241** km Cable EXZHELLENT Class Al 1000 V (AS) RZ1 Al (AS) Cca-s1b,d1,a1 1x50 BOBINA - de General Cable
Precio: 3279.00
Cable Exzhellent Class Al (AS) de General Cable. Tipo AL RZ1 (AS) con conductor de aluminio, tensión asignada 0,6/1 kV y de alta seguridad (AS). Aislamiento de polietileno reticulado (XLPE) y cubierta poliolefinas. Clase de reacción al fuego Cca-s1b,d1,a1. Libre de halógenos, no propagador de la llama ni del incendio, baja emisión de humos, reducida emisión de calor, bajo desprendimiento de gotas/partículas incandescentes, baja emisión de gases tóxicos y nula emisión de gases corrosivos. Diseñado según UNE 21123-4. Código EAN: 8434003161819 Código ETIM 8.0: EC003251
