# Cable HARMOHNY Class 1000 V (S) XZ1 (S) Al Eca 1x35 BOBINA - de General Cable

- Propiedad del archivo: CONSTRUNARIO
- Formato: FIEBDC-3/2012
- Programa: Construnario Versión 3.51
- Fecha de los precios: 05/03/2024
- Divisa: EUR

**GCB_20303251** km Cable HARMOHNY Class 1000 V (S) XZ1 (S) Al Eca 1x35 BOBINA - de General Cable
Precio: 2324.00
Cable Harmohny Class (S) de General Cable. Tipo AL XZ1 (S) con conductor de aluminio, tensión asignada 0,6/1 kV. Aislamiento de polietileno reticulado (XLPE) y cubierta de poliolefinas de alta resistencia mecánica. Clase de reacción al fuego Eca. Libre de halógenos, no propagador de la llama, con baja emisión de gases tóxicos y nula emisión de gases corrosivos. Diseñado según HD 603-5X-1. Código EAN: 8427361612109 Código ETIM 8.0: EC003251
