# Cable HERSATENE Class 12/20 (24) kV RH5Z1-OL Al Fca 1x150 BOBINA - de General Cable

- Propiedad del archivo: CONSTRUNARIO
- Formato: FIEBDC-3/2012
- Programa: Construnario Versión 3.51
- Fecha de los precios: 05/03/2024
- Divisa: EUR

**GCB_20303270** km Cable HERSATENE Class 12/20 (24) kV RH5Z1-OL Al Fca 1x150 BOBINA - de General Cable
Precio: 18303.00
Cable Hersatene Class de General Cable, normalizado por Endesa. Aceptado por el RLAT. Tipo AL RH5Z1-OL con conductor de aluminio obturado frente al agua (OL), pantalla de cinta de aluminio y tensión asignada 12/20 kV o 18/30 kV con aislamiento de XLPE y cubierta de altas alta resistencia mecánica y a la penetración de agua. Fabricado con triple extrusión, con reticulación de aislamiento mejorada en catenaria y con capa semiconductora externa extraíble en frío. Libre de halógenos, con baja emisión de gases tóxicos, y nula emisión de gases corrosivos y reducida emisión de humos opacos. Clase de reacción al fuego Fca. Diseñado según UNE 211620. Código EAN: 8427361849185 Código ETIM 8.0: EC003251
