# Cable HERSATENE Class 18/30 (36) kV RHZ1-OL Al Fca 1x95 BOBINA - de General Cable

- Propiedad del archivo: CONSTRUNARIO
- Formato: FIEBDC-3/2012
- Programa: Construnario Versión 3.51
- Fecha de los precios: 05/03/2024
- Divisa: EUR

**GCB_20303281** km Cable HERSATENE Class 18/30 (36) kV RHZ1-OL Al Fca 1x95 BOBINA - de General Cable
Cable Hersatene Class de General Cable, normalizado por Endesa. Aceptado por el RLAT. Tipo AL RHZ1-OL con conductor de aluminio, pantalla de hilos de cobre con cinta a contraespira y obturación longitudinal (pantalla). Tensión asignada 12/20 kV o 18/30 kV. Aislamiento de XLPE y cubierta de alta resistencia mecánica y a la penetración de agua. Fabricado con triple extrusión, con reticulación de aislamiento mejorada en catenaria y con capa semiconductora externa extraíble en frío. Libre de halógenos, con baja emisión de gases tóxicos y nula emisión de gases corrosivos. Clase de reacción al fuego Fca. Diseñado según UNE HD 620-10E. Código EAN: 8427361272846 Código ETIM 8.0: EC003251
