# Cable HERSATENE Class 12/20 (24) kV RHZ1-2OL Al Fca 1x240 BOBINA - de General Cable

- Propiedad del archivo: CONSTRUNARIO
- Formato: FIEBDC-3/2012
- Programa: Construnario Versión 3.51
- Fecha de los precios: 05/03/2024
- Divisa: EUR

**GCB_20303287** km Cable HERSATENE Class 12/20 (24) kV RHZ1-2OL Al Fca 1x240 BOBINA - de General Cable
Precio: 31160.00
Cable Hersatene Class de General Cable, normalizado por Naturgy. Aceptado por el RLAT. Tipo AL RHZ1-2OL con conductor de aluminio, pantalla de hilos de cobre con cinta a contraespira y doble obturación longitudinal (conductor + pantalla). Obturación especial del conductor sin necesidad de manipulación del mismo para confección de accesorios. Tensión asignada 12/20 kV. Aislamiento de XLPE con espesor reducido y cubierta de alta resistencia mecánica y a la penetración de agua. Fabricado con triple extrusión, con reticulación de aislamiento mejorada en catenaria y con capa semiconductora externa extraíble en frío. Libre de halógenos, con baja emisión de gases tóxicos y nula emisión de gases corrosivos. Clase de reacción al fuego Fca. Diseñado según UNE HD 620-10E. Código EAN: 8427361225903 Código ETIM 8.0: EC003251
