# Cable SEGURFOC Class ALARMAS 500 V (AS+) SOZ1-K (AS+) Cca-s1b,d1,a1 2x1,5 BOBINA - de General Cable

- Propiedad del archivo: CONSTRUNARIO
- Formato: FIEBDC-3/2012
- Programa: Construnario Versión 3.51
- Fecha de los precios: 05/03/2024
- Divisa: EUR

**GCB_20350661** km Cable SEGURFOC Class ALARMAS 500 V (AS+) SOZ1-K (AS+) Cca-s1b,d1,a1 2x1,5 BOBINA - de General Cable
Precio: 3191.00
Cable Segurfoc Class Alarmas (AS+) de General Cable para pulsadores, detectores y alarmas. Tipo SOZ1-K (AS+) con conductores de cobre flexible, tensión asignada 300/500 V, de alta seguridad y resistente al fuego (AS+) PH120 (2 horas) según UNE-EN 50200. Aislamiento de silicona, pantalla de aluminio-poliéster y cubierta de poliolefinas. Clase de reacción al fuego Cca-s1b,d1,a1. Libre de halógenos, no propagador de la llama ni del incendio, baja emisión de humos, reducida emisión de calor, bajo desprendimiento de gotas/partículas incandescentes, baja emisión de gases tóxicos y nula emisión de gases corrosivos. Diseñado según UNE 211025 e IEC 50288-7. Código EAN: 8430220295498 Código ETIM 8.0: EC003248
