# Conectores separables ELASCON 630 A MSCT/EC-630-C-24-rB-T3-P1-25/95 - de General Cable

- Propiedad del archivo: CONSTRUNARIO
- Formato: FIEBDC-3/2012
- Programa: Construnario Versión 3.51
- Fecha de los precios: 05/03/2024
- Divisa: EUR

**GCB_CES28110214** u Conectores separables ELASCON 630 A MSCT/EC-630-C-24-rB-T3-P1-25/95 - de General Cable
Precio: 15015.00
MSCT/EC-630-A: Conector en T hasta 36kV -Aplicaciones: Para la conexión de cables polímeros de MT a transformadores, unidades de conmutación, motores, etc. Instalación en interiores y exteriores. El conector está completamente protegido de la humedad y conectado a tierra. Continua de 630 A Sobrecarga de 900 A, (8 horas por periodo de 24 horas). Manejo sin corriente. Código EAN: 8430220791938 Código ETIM 8.0: EC003521
