# Tejido uniforme microperforado de punto, So Acustic Antibacterial de la gama Clipso™ de Ecophon. Medidas: 2000x0,4

- Propiedad del archivo: CONSTRUNARIO
- Formato: FIEBDC-3/2012
- Programa: Construnario Versión 3.51
- Fecha de los precios: 08/03/2024
- Divisa: EUR

**SOACUSTAN_1** m Tejido uniforme microperforado de punto, So Acustic Antibacterial de la gama Clipso™ de Ecophon. Medidas: 2000x0,4
Ecophon Clipso™ So Acoustic Antibacterial es un tejido uniforme microperforado de punto, que puede ser combinado con un absorbente acústico para reducir los niveles de ruido. Con una protección protección antimicrobiana Sanitized®, Clipso So Acoustic Antibacterial es adecuada para para instalaciones sanitarias y otros entornos que requieran de propiedades antibacterianas en techos y paredes.
