# Enlucido acústico para techo continuo, Fade™ Duo de Ecophon. Medidas de la placa: 1200x1200x40

- Propiedad del archivo: CONSTRUNARIO
- Formato: FIEBDC-3/2012
- Programa: Construnario Versión 3.51
- Fecha de los precios: 08/03/2024
- Divisa: EUR

**FADEACU_3** m Enlucido acústico para techo continuo, Fade™ Duo de Ecophon. Medidas de la placa: 1200x1200x40
El sistema consta de tres componentes principales; Fade absorbente acústico, Fade Duo Primer y Fade Duo Top. Instale el panel acústico mecánicamente con fijaciones especiales metálicas o instale el panel acústico con adhesivo aprobado en un soporte adecuado. Gracias a su flexibilidad, la posibilidad de colorear y a su apariencia perfecta, es una solución adecuada para varias aplicaciones desde edificios históricos hasta espacios residenciales, comerciales, minoristas y educativos. • Hasta absorción clase A • Rápido de instalar • Elegante techo acústico continuo
