# Caño de pared para bañera de 232mm, referencia 16602 de Ramón Soler. Cromado - Hidroterapia de Ramón Soler

- Propiedad del archivo: CONSTRUNARIO
- Formato: FIEBDC-3/2012
- Programa: Construnario Versión 3.51
- Fecha de los precios: 19/03/2024
- Divisa: EUR

**16602_RSO** u Caño de pared para bañera de 232mm, referencia 16602 de Ramón Soler. Cromado - Hidroterapia de Ramón Soler
Precio: 123.50
Caño para bañera empotrado a pared de 232mm, cromado de alta resistencia Diamond Finish. Código EAN: 8428506051487
