# Caño de cascada para bañera, referencia 16702 OC de Ramón Soler. Oro cepillado - Hidroterapia de Ramón Soler

- Propiedad del archivo: CONSTRUNARIO
- Formato: FIEBDC-3/2012
- Programa: Construnario Versión 3.51
- Fecha de los precios: 19/03/2024
- Divisa: EUR

**16702OC_RSO** u Caño de cascada para bañera, referencia 16702 OC de Ramón Soler. Oro cepillado - Hidroterapia de Ramón Soler
Precio: 226.50
Caño de cascada para bañera empotrado a pared de 151mm, oro cepillado de alta resistencia por su tratamiento PVD. Código EAN: 8428506051562
