# Monomando de lavabo cromado, referencia 180102VA1169 de la serie Titanium de Ramón Soler. Con válvula automática inox de 1¼, referencia 1169 - Serie Titanium de Ramón Soler

- Propiedad del archivo: CONSTRUNARIO
- Formato: FIEBDC-3/2012
- Programa: Construnario Versión 3.51
- Fecha de los precios: 19/03/2024
- Divisa: EUR

**180102VA1169_RSO** u Monomando de lavabo cromado, referencia 180102VA1169 de la serie Titanium de Ramón Soler. Con válvula automática inox de 1¼, referencia 1169 - Serie Titanium de Ramón Soler
Precio: 66.60
Grifo de lavabo M con válvula automática de inox 1¼", cromado Diamond Finish, sistema S2 de ahorro de agua del 50%, limitador de temperatura y sistema anticorrosión patentado. cromado de alta resistencia Diamond Finish Código EAN: 8428506053474
