# Monomando de baño-ducha, referencia 1805VP2 de la serie Titanium de Ramón Soler. Con equipo de ducha Ref. 6553 VP, con sistema S2 - Serie Titanium de Ramón Soler

- Propiedad del archivo: CONSTRUNARIO
- Formato: FIEBDC-3/2012
- Programa: Construnario Versión 3.51
- Fecha de los precios: 19/03/2024
- Divisa: EUR

**1805VP_RSO** u Monomando de baño-ducha, referencia 1805VP2 de la serie Titanium de Ramón Soler. Con equipo de ducha Ref. 6553 VP, con sistema S2 - Serie Titanium de Ramón Soler
Precio: 88.20
• Cartucho cerámico Ø35 mm • Sistema Termostop Block de limitación de la temperatura máxima del agua caliente • Sistema de ahorro de agua S2 (disponible C2 en algunos modelos) mediante la apertura de la manecilla en dos fases. • Caudal a 3 bar: 12l/min en salida ducha y 20 l/min en salida baño. • Nivel acústico a 3 bar: < 20 dB. • Cromado latón: 15 micras de espesor de níquel, 0.3 micras de cromo. • Resiste presiones estáticas = 10 bar y golpes de ariete de 25 bar. • Temperatura recomendada de agua caliente 55ºC. Temperatura máxima de uso 65°C. Máximo 1h a 90°C. • Presión de uso entre 1-5 bar. Recomendada 3 bar. Código EAN: 8428506062292
