# Monomando de fregadero vertical con caño cisne cromado, referencia 180602 de la serie Titanium de Ramón Soler - Serie Titanium de Ramón Soler

- Propiedad del archivo: CONSTRUNARIO
- Formato: FIEBDC-3/2012
- Programa: Construnario Versión 3.51
- Fecha de los precios: 02/04/2024
- Divisa: EUR

**180602_RSO** u Monomando de fregadero vertical con caño cisne cromado, referencia 180602 de la serie Titanium de Ramón Soler - Serie Titanium de Ramón Soler
Precio: 72.10
Grifo de fregadero vertical con caño cisne, cromado Diamond Finish, sistema S2 de ahorro de agua del 50%, limitador de temperatura y sistema anticorrosión patentado Código EAN: 8428506034947
