# Columna de ducha telescópica monomando, rociador 240, referencia 187402RP240 de Ramón Soler - Serie Titanum de Ramón Soler

- Propiedad del archivo: CONSTRUNARIO
- Formato: FIEBDC-3/2012
- Programa: Construnario Versión 3.51
- Fecha de los precios: 19/03/2024
- Divisa: EUR

**187402RP240** u Columna de ducha telescópica monomando, rociador 240, referencia 187402RP240 de Ramón Soler - Serie Titanum de Ramón Soler
Precio: 347.30
Columna de ducha telescópica monomando, rociador 240, referencia 187402RP240 de Ramón Soler · Cartucho cerámico Ø35 mm. · Sistema de ahorro de agua S2 mediante la apertura de la manecilla en dos fases. · Caudal a 3 bar: 12 l/min en salida teleducha y 16 l/min en salida rociador. · Resistente al choque térmico y químico antilegionela. · Garantía de 5 años en grifería y 3 años en complementos. · Presión de uso entre 1-5 bar. Recomendada 3 bar. · Resiste presiones estáticas igual o inferior a 10 bar y golpes de ariete de 25 bar. · Nivel acústico a 3 bar: inferior a 20 dB. · Prestaciones de confort a nivel de fidelidad, sensibilidad y constancia en la selección de la temperatura. · Temperatura recomendada de agua caliente 55ºC. Temperatura máxima de uso 65°C. Máximo 1h a 90°C. · Sistema Termostop Block de limitación de la temperatura máxima del agua caliente. Columna de ducha telescópica monomando, rociador 240, referencia 187402RP240 de Ramón Soler Código EAN: 8428506070815
