# Columna de ducha fija monomando, cromada con rociador 240, referencia 187802RP230 de Ramón Soler - Serie Titanum de Ramón Soler

- Propiedad del archivo: CONSTRUNARIO
- Formato: FIEBDC-3/2012
- Programa: Construnario Versión 3.51
- Fecha de los precios: 19/03/2024
- Divisa: EUR

**187802RP230** u Columna de ducha fija monomando, cromada con rociador 240, referencia 187802RP230 de Ramón Soler - Serie Titanum de Ramón Soler
Precio: 267.50
Columna de ducha fija monomando, cromada con rociador 240, referencia 187802RP230 de Ramón Soler Código EAN: 8428506079375
