# Monomando lavabo, referencia 1891VA1169 de la serie Titanium Eneergy de Ramón Soler. Sistema C3. Altura 62 mm, salida de agua 98 mm. Válvula automática ref. 1169 latón - Serie Titanium de Ramón Soler

- Propiedad del archivo: CONSTRUNARIO
- Formato: FIEBDC-3/2012
- Programa: Construnario Versión 3.51
- Fecha de los precios: 19/03/2024
- Divisa: EUR

**1891VA1169_RSO** u Monomando lavabo, referencia 1891VA1169 de la serie Titanium Eneergy de Ramón Soler. Sistema C3. Altura 62 mm, salida de agua 98 mm. Válvula automática ref. 1169 latón - Serie Titanium de Ramón Soler
Precio: 76.70
Grifo de lavabo altura M, con válvula automática de ABS 1¼, ref.9065 y sitema de apertura en agua fría, sistema C2 de ahorro de agua del 50% y energético, limitador de temperatura, sistema anticorrosión patentado y cromado de alta resistencia Diamond Finish Código EAN: 8428506053504
