# Cuerpo termostático gran ducha, referencia 211201S de la serie Urban Chic de Ramón Soler - Serie Urban Chic de Ramón Soler

- Propiedad del archivo: CONSTRUNARIO
- Formato: FIEBDC-3/2012
- Programa: Construnario Versión 3.51
- Fecha de los precios: 19/03/2024
- Divisa: EUR

**211201S_RSO** u Cuerpo termostático gran ducha, referencia 211201S de la serie Urban Chic de Ramón Soler - Serie Urban Chic de Ramón Soler
Precio: 327.10
Grifo cuerpo termostato de ducha con sistemas termostop limitador de temperatura, hotblock, Cooltouch antiquemaduras, anticorrosión patentado y cromado Diamond Finish Código EAN: 8428506024269
