# Conjunto monomando de ducha, referencia 211801SOC de la serie Urban Chic de Ramón Soler. Sin equipo de ducha. Oro cepillado - Serie Urban Chic de Ramón Soler

- Propiedad del archivo: CONSTRUNARIO
- Formato: FIEBDC-3/2012
- Programa: Construnario Versión 3.51
- Fecha de los precios: 19/03/2024
- Divisa: EUR

**211801SOC_RSO** u Conjunto monomando de ducha, referencia 211801SOC de la serie Urban Chic de Ramón Soler. Sin equipo de ducha. Oro cepillado - Serie Urban Chic de Ramón Soler
Precio: 237.30
Grifo de ducha empotrado 1 vía con placa metálica extraplana, de instalación sencilla por su cuerpo compacto, oro cepillado de alta resistencia por su tratamiento PVD, sistema S2 de ahorro de agua del 50% y limitador de temperatura. Código EAN: 8428506036361
