# Conjunto termostático ducha empotrado 1 vía, sin equipo de ducha - Serie Urban Chic de Ramón Soler

- Propiedad del archivo: CONSTRUNARIO
- Formato: FIEBDC-3/2012
- Programa: Construnario Versión 3.51
- Fecha de los precios: 19/03/2024
- Divisa: EUR

**212411S_RSO** u Conjunto termostático ducha empotrado 1 vía, sin equipo de ducha - Serie Urban Chic de Ramón Soler
Precio: 233.10
Conjunto termostático ducha empotrado 1 vía, sin equipo de ducha Código EAN: 8428506025365
