# Termostático de ducha con equipo de ducha y repisa con vidrio de seguridad, referencia 213401 MRNM de la serie Urban Chic de Ramón Soler. Negro mate - Serie Urban Chic de Ramón Soler

- Propiedad del archivo: CONSTRUNARIO
- Formato: FIEBDC-3/2012
- Programa: Construnario Versión 3.51
- Fecha de los precios: 19/03/2024
- Divisa: EUR

**213401MRNM_RSO** u Termostático de ducha con equipo de ducha y repisa con vidrio de seguridad, referencia 213401 MRNM de la serie Urban Chic de Ramón Soler. Negro mate - Serie Urban Chic de Ramón Soler
Precio: 740.80
Conjunto grifo de ducha termostato con repisa con vidrio de seguridad, teleducha cuadrada 1 posición anti-cal y flexo de alta resistencia 1,75m antigiratorio con sistemas termostop limitador de temperatura, hotblock, negro mate de alta resistencia por su tratamiento electrostático sobre galvanizado. Código EAN: 8428506037801
