# Termostático de baño-ducha salida cascada, referencia 213901K3 de la serie UrbanChic de Ramón Soler. Con equipo de ducha K3 y vidrio de seguridad - Serie Urban Chic de Ramón Soler

- Propiedad del archivo: CONSTRUNARIO
- Formato: FIEBDC-3/2012
- Programa: Construnario Versión 3.51
- Fecha de los precios: 19/03/2024
- Divisa: EUR

**213901K3_RSO** u Termostático de baño-ducha salida cascada, referencia 213901K3 de la serie UrbanChic de Ramón Soler. Con equipo de ducha K3 y vidrio de seguridad - Serie Urban Chic de Ramón Soler
Precio: 579.40
Conjunto grifo de bañera termostato salida cascada y repisa con vidrio de seguridad, teleducha cuadrada ABS massage 3 posiciones anti-cal y flexo metálico 1,75m con sistemas termostop limitador de temperatura, hotblock, Cooltouch antiquemaduras, sistema anticorrosión patentado y cromado Diamond Finish Código EAN: 8428506024177
