# Termostático de baño-ducha salida cascada, referencia 213901SOC de la serie Urban Chic de Ramón Soler. Sin equipo de ducha. Oro cepillado - Serie Urban Chic de Ramón Soler

- Propiedad del archivo: CONSTRUNARIO
- Formato: FIEBDC-3/2012
- Programa: Construnario Versión 3.51
- Fecha de los precios: 19/03/2024
- Divisa: EUR

**213901SOC_RSO** u Termostático de baño-ducha salida cascada, referencia 213901SOC de la serie Urban Chic de Ramón Soler. Sin equipo de ducha. Oro cepillado - Serie Urban Chic de Ramón Soler
Precio: 827.90
Grifo de bañera termostato salida cascada y repisa con vidrio de seguridad con sistemas termostop limitador de temperatura, hotblock, Cooltouch antiquemaduras, sistema anticorrosión patentado y oro cepillado de alta resistencia por su tratamiento PVD. Código EAN: 8428506036385
