# Columna monomando para bañera, referencia 218503SNC de la serie Urban Chic de Ramón Soler. Níquel cepillado - Serie Urban Chic de Ramón Soler

- Propiedad del archivo: CONSTRUNARIO
- Formato: FIEBDC-3/2012
- Programa: Construnario Versión 3.51
- Fecha de los precios: 19/03/2024
- Divisa: EUR

**218503SNC_RSO** u Columna monomando para bañera, referencia 218503SNC de la serie Urban Chic de Ramón Soler. Níquel cepillado - Serie Urban Chic de Ramón Soler
Precio: 1429.10
Grifo de pie para bañera de línea esbelta, con sistema de anclaje al suelo resitente, níquel cepillado de alta resistencia por su tratamiento PVD. Código EAN: 8428506052330
