# Conjunto termostático de ducha empotrado, referencia 218712SNC de la serie Urban Chic de Ramón Soler. Sin equipo de ducha. Niquel cepillado - Serie Urban Chic de Ramón Soler

- Propiedad del archivo: CONSTRUNARIO
- Formato: FIEBDC-3/2012
- Programa: Construnario Versión 3.51
- Fecha de los precios: 19/03/2024
- Divisa: EUR

**218712SNC_RSO** u Conjunto termostático de ducha empotrado, referencia 218712SNC de la serie Urban Chic de Ramón Soler. Sin equipo de ducha. Niquel cepillado - Serie Urban Chic de Ramón Soler
Precio: 547.60
Grifo termostato de ducha empotrado 2 vías con placa metálica extraplana, de instalación sencilla por su cuerpo compacto y de gran durabilidad, con sistemas termostop limitador de temperatura y hotblock, níquel cepillado de alta resistencia por su tratamiento PVD. Código EAN: 8428506037870
