# Monomando para fregadero con caño giratorio, sistema de apertura en agua fría, referencia 6499 de Ramón Soler - Bajos de Ramón Soler

- Propiedad del archivo: CONSTRUNARIO
- Formato: FIEBDC-3/2012
- Programa: Construnario Versión 3.51
- Fecha de los precios: 19/03/2024
- Divisa: EUR

**261762** u Monomando para fregadero con caño giratorio, sistema de apertura en agua fría, referencia 6499 de Ramón Soler - Bajos de Ramón Soler
Precio: 98.00
Grifo de fregadero con caño bajo giratorio y sistema de apertura en agua fría, cromado Diamond Finish, sistema C3 de ahorro de agua del 50% y energético, limitador de temperatura y sistema anticorrosión patentado Código EAN: 8428506617621
