# Conjunto termostático de ducha empotrado de 1 vía, referencia 262411SNM de Ramón Soler. Sin equipo ducha. Negro mate - Serie Arola de Ramón Soler

- Propiedad del archivo: CONSTRUNARIO
- Formato: FIEBDC-3/2012
- Programa: Construnario Versión 3.51
- Fecha de los precios: 19/03/2024
- Divisa: EUR

**262411SNM_RSO** u Conjunto termostático de ducha empotrado de 1 vía, referencia 262411SNM de Ramón Soler. Sin equipo ducha. Negro mate - Serie Arola de Ramón Soler
Precio: 359.60
Grifo de ducha empotrado 1 vía con placa metálica extraplana, instalación sencilla por su cuerpo compacto y de gran durabilidad, negro mate de alta resistencia por su tratamiento electrostático sobre galvanizado. Código EAN: 8428506049736
