# Inversor de 3 vías, referencia 2637 de Ramón Soler - Inversores, llaves de paso y válvulas de Ramón Soler

- Propiedad del archivo: CONSTRUNARIO
- Formato: FIEBDC-3/2012
- Programa: Construnario Versión 3.51
- Fecha de los precios: 19/03/2024
- Divisa: EUR

**2637_RSO** u Inversor de 3 vías, referencia 2637 de Ramón Soler - Inversores, llaves de paso y válvulas de Ramón Soler
Precio: 228.70
• Cartucho distribuidor • Conexiones: G1/2"" • Cromado latón: 15 micras de espesor de níquel, 0.3 micras de cromo. • Nivel acústico a 3 bar: < 20 dB. • Caudal a 3 bar: 12l/min en salida ducha y 23 l/min en salida baño. Código EAN: 8428506265181
