# Conjunto termostático de ducha empotrado de 1 vía, referencia 30411S de la serie Gaudí II de Ramón Soler. Sin equipo ducha - Serie Gaudí de Ramón Soler

- Propiedad del archivo: CONSTRUNARIO
- Formato: FIEBDC-3/2012
- Programa: Construnario Versión 3.51
- Fecha de los precios: 19/03/2024
- Divisa: EUR

**302411S_RSO** u Conjunto termostático de ducha empotrado de 1 vía, referencia 30411S de la serie Gaudí II de Ramón Soler. Sin equipo ducha - Serie Gaudí de Ramón Soler
Precio: 185.50
Grifo de ducha empotrado 1 vía con placa metálica extraplana de diseño clásico, instalación sencilla por su cuerpo compacto y de gran durabilidad, cromado de alta resistencia Diamond Finish, sistema termostop limitador de temperatura Código EAN: 8428506025341
