# Conjunto termostático de ducha empotrado 2 vías con control de caudal, referencia 308712S de la serie Gaudí II de Ramón Soler. Sin equipo ducha - Serie Gaudí de Ramón Soler

- Propiedad del archivo: CONSTRUNARIO
- Formato: FIEBDC-3/2012
- Programa: Construnario Versión 3.51
- Fecha de los precios: 19/03/2024
- Divisa: EUR

**308712S_RSO** u Conjunto termostático de ducha empotrado 2 vías con control de caudal, referencia 308712S de la serie Gaudí II de Ramón Soler. Sin equipo ducha - Serie Gaudí de Ramón Soler
Precio: 271.80
Grifo de bañera empotrado 2 vías con placa metálica extraplana y de diseño clásico, instalación sencilla por su cuerpo compacto, cromado de alta resistencia Diamond Finish, sistema termostop limitador de temperatura y sistema cooltouch anti quemaduras Código EAN: 8428506025426
