# Monomando bidé, referencia 330302VA1169 de la serie Drako de Ramón Soler. Con válvula automática 1169 - Serie Drako de Ramón Soler

- Propiedad del archivo: CONSTRUNARIO
- Formato: FIEBDC-3/2012
- Programa: Construnario Versión 3.51
- Fecha de los precios: 19/03/2024
- Divisa: EUR

**330302VA1169_RSO** u Monomando bidé, referencia 330302VA1169 de la serie Drako de Ramón Soler. Con válvula automática 1169 - Serie Drako de Ramón Soler
Precio: 131.40
Grifo de bidé, con válvula automática de inox 1¼, cromado Diamond Finish, sistema S2 de ahorro de agua del 50%, limitador de temperatura y sistema anticorrosión patentado Código EAN: 8428506042317
