# Fregadero con ducha extraible ABS H2 dos funciones 9556, referencia 331902H2 de la serie Drako de Ramón Soler - Serie Drako de Ramón Soler

- Propiedad del archivo: CONSTRUNARIO
- Formato: FIEBDC-3/2012
- Programa: Construnario Versión 3.51
- Fecha de los precios: 19/03/2024
- Divisa: EUR

**331902H2_RSO** u Fregadero con ducha extraible ABS H2 dos funciones 9556, referencia 331902H2 de la serie Drako de Ramón Soler - Serie Drako de Ramón Soler
Precio: 280.50
• Cartucho cerámico Ø40 mm de salida libre. • Caudal a 3 bar: 12 l/min . • Nivel acústico a 3 bar: < 20 dB. • Sistema Termostop Block de limitación de la temperatura máxima del agua caliente • Sistema de ahorro de agua S2 mediante la apertura de la manecilla en dos fases. • Resiste presiones estáticas = 10 bar y golpes de ariete de 25 bar. • Presión de uso entre 1-5 bar. Recomendada 3 bar. • Temperatura recomendada de agua caliente 55ºC. Temperatura máxima de uso 65°C. Máximo 1h a 90°C. Código EAN: 8428506016011
