# Conjunto baño repisa sin caño, referencia 333302SCAM de la serie Drako de Ramón Soler - Serie Drako de Ramón Soler

- Propiedad del archivo: CONSTRUNARIO
- Formato: FIEBDC-3/2012
- Programa: Construnario Versión 3.51
- Fecha de los precios: 19/03/2024
- Divisa: EUR

**333302SCAM_RSO** u Conjunto baño repisa sin caño, referencia 333302SCAM de la serie Drako de Ramón Soler - Serie Drako de Ramón Soler
Precio: 406.50
Conjunto baño repisa sin caño, referencia 333302SCAM de la serie Drako de Ramón Soler Cartucho cerámico de Ø40mm Sistema Termostop Block de limitación de la temperatura máxima del agua caliente Sistema de ahorro de agua S2 mediante la apertura de la manecilla en dos fases. Caudal a 3 bar: 12l/min en salida ducha y 20 l/min en salida baño. Cromado latón: 15 micras de espesor de níquel, 0.3 micras de cromo. Nivel acústico a 3 bar: < 20 dB. Presión de uso entre 1-5 bar, recomendada 3 bar. Resiste presiones estáticas = 10 bar y golpes de ariete de 25 bar. Temperatura recomendada de agua caliente 55°C. Temperatura máxima de uso 65°C. Máximo 1h a 90°C. Grifo de bañera, cromado Diamond Finish, con teleducha cilíndrica minimalista anti-cal y flexo de 2m anti giratorio Soleflex, con sistema S2 de ahorro de agua del 50%, limitador de temperatura y sistema anticorrosión patentado Código EAN: 8428506016530
