# Conjunto termostático baño-ducha de repisa, referencia 3333TSCAM de la serie Drako de Ramón Soler. Sin caño de llenado de bañera - Serie Drako de Ramón Soler

- Propiedad del archivo: CONSTRUNARIO
- Formato: FIEBDC-3/2012
- Programa: Construnario Versión 3.51
- Fecha de los precios: 19/03/2024
- Divisa: EUR

**3333TSCAM_RSO** u Conjunto termostático baño-ducha de repisa, referencia 3333TSCAM de la serie Drako de Ramón Soler. Sin caño de llenado de bañera - Serie Drako de Ramón Soler
Precio: 652.40
Conjunto termostático baño-ducha de repisa, referencia 3333TSCAM de la serie Drako de Ramón Soler. Sin caño de llenado de bañera Cartucho termostático Sistema Hot Block de seguridad antiquemaduras Sistema Termostop de bloqueo de la temperatura a 38° Sistema Cooltouch que mantiene las griferias frias-templadas al tacto. Caudal a 3 bar: Salida bañera 20 l/min, salida ducha 12 l/min. Cromado latón: 15 micras de espesor de níquel, 0.3 micras de cromo.D381:D766 Resiste presiones estáticas ? 10 bar y golpes de ariete de 25 bar. Presión recomendada de uso: 1-5 bar (recomendada 3 bar) Temperatura recomendada de agua caliente 55°C. Temperatura máxima de uso 65°C. Máximo 1h a 90°C. Sin caño de llenado de bañera y ducha de mano metálica redonda modelo 3713M. Incorpora sistema eficiente Termostop Grifo de ducha de repisa sin caño salida y con equipo de ducha metálico, cromado de alta resistencia Diamond Finish, con sistema termostop limitador de temperatura y sistema anticorrosión patentado Código EAN: 8428506558764
