# Conjunto termostático de ducha empotrado 2 vías con control de caudal, referencia 338712S de la serie Drako de Ramón Soler. Sin equipo ducha - Serie Drako de Ramón Soler

- Propiedad del archivo: CONSTRUNARIO
- Formato: FIEBDC-3/2012
- Programa: Construnario Versión 3.51
- Fecha de los precios: 19/03/2024
- Divisa: EUR

**338712S_RSO** u Conjunto termostático de ducha empotrado 2 vías con control de caudal, referencia 338712S de la serie Drako de Ramón Soler. Sin equipo ducha - Serie Drako de Ramón Soler
Precio: 261.00
Grifo de bañera empotrado 2 vías con control de caudal, placa metálica extraplana, instalción sencilla por su cuerpo compacto, cromado de alta resistencia Diamond Finish, sistema termostop limitador de temperatura y sistema anticorrosión patentado Código EAN: 8428506025433
