# Monomando bidé, referencia 340301OC de la serie Tzar de Ramón Soler. Oro cepillado - Serie Tzar de Ramón Soler

- Propiedad del archivo: CONSTRUNARIO
- Formato: FIEBDC-3/2012
- Programa: Construnario Versión 3.51
- Fecha de los precios: 19/03/2024
- Divisa: EUR

**340301OC_RSO** u Monomando bidé, referencia 340301OC de la serie Tzar de Ramón Soler. Oro cepillado - Serie Tzar de Ramón Soler
Precio: 201.10
Grifo de bidé, oro cepillado de alta resistencia por su tratamiento PVD, sistema S2 de ahorro de agua del 50%, limitador de temperatura y sistema anticorrosión patentado Código EAN: 8428506023668
