# Conjunto monomando ducha, referencia 341502SOC de la serie Tzar de Ramón Soler. 2 vías con placa de acero inoxidable, sin equipo de ducha. Oro cepillado - Serie Tzar de Ramón Soler

- Propiedad del archivo: CONSTRUNARIO
- Formato: FIEBDC-3/2012
- Programa: Construnario Versión 3.51
- Fecha de los precios: 19/03/2024
- Divisa: EUR

**341502SOC_RSO** u Conjunto monomando ducha, referencia 341502SOC de la serie Tzar de Ramón Soler. 2 vías con placa de acero inoxidable, sin equipo de ducha. Oro cepillado - Serie Tzar de Ramón Soler
Precio: 361.60
Grifo de bañera empotrado 2 vías con placa metálica extraplana, de instalación sencilla por su cuerpo compacto, oro cepillado de alta resistencia por su tratamiento PVD, sistema S2 de ahorro de agua del 50% y limitador de temperatura Código EAN: 8428506023859
