# Monomando empotrado para lavabo, referencia 342103NC de la serie Tzar de Ramón Soler. Caño 19 cm. Niquel cepillado - Serie Tzar de Ramón Soler

- Propiedad del archivo: CONSTRUNARIO
- Formato: FIEBDC-3/2012
- Programa: Construnario Versión 3.51
- Fecha de los precios: 19/03/2024
- Divisa: EUR

**342103NC_RSO** u Monomando empotrado para lavabo, referencia 342103NC de la serie Tzar de Ramón Soler. Caño 19 cm. Niquel cepillado - Serie Tzar de Ramón Soler
Precio: 493.50
Grifo de lavabo empotrado mural con caño de 24cm, níquel cepillado de alta resistencia por su tratamiento PVD, sistema S2 de ahorro de agua del 50%, limitador de temperatura y sistema anticorrosión patentado Código EAN: 8428506024870
