# Termostático de ducha para empotrar, referencia 342411SNC de la serie Tzar de Ramón Soler. Limitador de temperatura a 38ºC y de caudal. Niquel cepillado - Serie Tzar de Ramón Soler

- Propiedad del archivo: CONSTRUNARIO
- Formato: FIEBDC-3/2012
- Programa: Construnario Versión 3.51
- Fecha de los precios: 19/03/2024
- Divisa: EUR

**342411SNC_RSO** u Termostático de ducha para empotrar, referencia 342411SNC de la serie Tzar de Ramón Soler. Limitador de temperatura a 38ºC y de caudal. Niquel cepillado - Serie Tzar de Ramón Soler
Precio: 339.30
Grifo termostato de ducha empotrado 1 vía con placa metálica extraplana, de instalación sencilla por su cuerpo compacto y de gran durabilidad, níquel cepillado de alta resistencia por su tratamiento PVD, sistema termostop limitador de temperatura y sistema anticorrosión patentado Código EAN: 8428506024924
