# Conjunto termostático de baño-ducha para respisa en cascada, referencia 343303TM de la serie Tzar de Ramnón Soler. Equipo de ducha metálico. Sistema Termostop - Serie Tzar de Ramón Soler

- Propiedad del archivo: CONSTRUNARIO
- Formato: FIEBDC-3/2012
- Programa: Construnario Versión 3.51
- Fecha de los precios: 19/03/2024
- Divisa: EUR

**343303TM_RSO** u Conjunto termostático de baño-ducha para respisa en cascada, referencia 343303TM de la serie Tzar de Ramnón Soler. Equipo de ducha metálico. Sistema Termostop - Serie Tzar de Ramón Soler
Precio: 1445.40
Grifo termostato de bañera de repisa con caño salida cascada y equipo de ducha metálico, cromado de alta resistencia Diamond Finish, con sistema termostop limitador de temperatura y sistema anticorrosión patentado Código EAN: 8428506024580
