# Termostático de baño-ducha con salida en cascada, referencia 343901DNM de la serie Tzar de Ramón Soler. Sistema S2. Con equipo de ducha D. Negro mate - Serie Tzar de Ramón Soler

- Propiedad del archivo: CONSTRUNARIO
- Formato: FIEBDC-3/2012
- Programa: Construnario Versión 3.51
- Fecha de los precios: 19/03/2024
- Divisa: EUR

**343901DNM_RSO** u Termostático de baño-ducha con salida en cascada, referencia 343901DNM de la serie Tzar de Ramón Soler. Sistema S2. Con equipo de ducha D. Negro mate - Serie Tzar de Ramón Soler
Precio: 423.60
Conjunto grifo de bañera termostato salida cascada, con teleducha cilíndrica minimalista anti-cal, flexo negro mate 1,75m antigiratorio Soleflex y soporte, negro mate de alta resistencia por su tratamiento electrostático sobre galvanizado, sistema termostop limitador de temperatura y sistema anticorrosión patentado Código EAN: 8428506026805
